# Chemnitzer Str. 90, Dresden
Angebotsaufforderung (GAEB DA XML 3.2, DA83)
Projekt: 016056
Währung: EUR
Erstellt mit: GXML Toolbox V3.3 R20230829, iTWO_64 V24.0.454, 09.03.2026

## Projektbeschreibung
BAUVORHABEN :  Chemnitzer Straße 90
  01187 Dresden-Plauen

GEWERK  :  Garten- und Landschaftsbauarbeiten

ANGABEN ZUM BAUWERK/ OBJEKT

Gründerzeithaus mit 4+1 Geschossen
Traufhöhe ca 15m
(Mansarddach mit Ziegeldeckung)
und Außengelände

Das Objekt ist zur Zeit bewohnt. Dadurch besteht nur eingeschränkte Lagermöglichkeit. Durch die Arbeiten sollten die Bewohner nur in geringem Maß belästigt werden.

Das denkmalgeschützte Mehrfamilienhaus  wurde 1900 in geschlossener Bebauung errichtet und ist teilsaniert. Im Erdgeschoss befindet sich zwei Gewerbeeinheiten. Weiterhin sind auf 5 Geschossen inklusive ausgebautem Dachgeschoss 8 Wohnungen zu finden. Drei weitere Wohnungen befinden sich im angrenzenden Nebengebäude welches durch einen Durchgang zum innenliegenden Hof erreichbar ist. In diesem Hof werden Instandsetzungsmaßnahmen durchgeführt

Während der Sanierung und Modernisierung ist das Gebäude bewohnt.
Das Gelände ist nur über die Chemnitzer Straße zu erreichen.
Es besteht keine Zufahrtsmöglichkeit für größere Fahrzeuge auf dem Hof.
Die Lagerung von Bau- und Abbruchmaterial ist sehr eingeschränkt in kleinen
Mengen möglich.
Parkplätze sind auf der Chemnitzer Staße geringfügig vorhanden.

Termin
  Baubeginn:  ab  01.07.2026
  bzw. gem. Absprache mit dem zuständigen Bauleiter

  Fertigstellung: voraus.  13.10.2026
  bzw. gem. Absprache mit dem zuständigen Bauleiter

## A) ALLGEMEINE VORBEMERKUNGEN -- Stand 01.05.2010
A) ALLGEMEINE VORBEMERKUNGEN FÜR LEISTUNGSVERZEICHNISSE
  Stand 01.05.2010
=================================================================

A1) ALLGEMEINES

Diesem Leistungsverzeichnis liegen die "Zusätzliche Vertragsbedingungen für die Ausführung von Bauleistungen (Z-VOB/B)" der Immeo=Wohnen in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Immeo=Wohnen in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Immeo=Wohnen um einen verbesserten Kundendienst herauszustellen.

2) Die Mieter betroffener Häuser sind rechtzeitig vor Durchführung der Reparaturarbeiten zu verständigen, ggf. durch Aushang im Treppenhaus oder auch individuelle Terminvereinbarung mit dem einzelnen Mieter.

3) Bei Arbeiten in Wohnungen sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen)

6) das, ggf. tägliche, Säubern der Arbeitsstelle

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

## B) ALLGEMEINE TECHNISCHE VORBEMERKUNGEN
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B6) WEITERE HINWEISE UND BESONDERHEITEN

1. Vor Abgabe des Angebotes hat sich der Bieter über
 die Objektsituation zu informieren. Spezielle
 Vertragsbedingungen und eventuelle
 Arbeitserschwernisse sind vor Vertragsabschluss
 bekannt zu machen.
 Die Außenanlagen befinden sich in einem guten
 Zustand. Beachten Sie deshalb den Baumschutz und
 die Festlegungen der Bauleitung.
2. Es besteht die Möglichkeit mit unserem Büro die
 Gegebenheiten und Technologien abzustimmen.
 Prüfen Sie vor Ort die Aufmaße und Konstruktionsangaben rechtzeitig.
3. Sämtliche Leistungen sind nach den anerkannten
 Regeln der Technik, den gültigen DIN-Vorschriften
 für Ausführung und Materialbeschaffenheit, den
  Herstellervorschriften und den Forderungen des
 Leistungsverzeichnisses auszuführen.
4. Bemusterungen sind nach Aufforderung durch die
 Bauleitung entsprechend der Vorgaben ohne
 besondere Vergütung zu festgelegten Terminen
 abzusichern.
5. Die Fassadenflächen sind maßgenau und flächeneben in
 der Neigung nach Bestandsvorlage anzulegen. Nehmen
 Sie die Höhenpunkte des Bestandes auf und sichern
 Sie diese.
6. Beachten Sie dringend die Fabrikatsangabe der
 angebotenen Materialien und Baustoffe.
 Alternativangebote können als 2. Angebot abgegeben
 werden.
7. Die Werksvorschriften und Verarbeitungsrichtlinien
 sind streng zu beachten.
8. In Abstimmung mit der Bauleitung sind Musterkonstruktionen zur Festlegung der endgültigen
 Ausführung, ohne besondere Vergütung anzufertigen
 und ggf. wieder abzubauen. Durch die Freigabe zur
 Ausführung wird die alleinige Verantwortung und
 Gewährleistung des Auftragnehmers nicht
 eingeschränkt.

9. Für das Leistungsverzeichnis sind folgende
 Forderungen bei der Kalkulation der Einheitspreise
 zu berücksichtigen:
- Baustelleneinrichtung, da keine Aufenthalts- und
 Lagerräume bereitgestellt werden
- Einsatz moderner Technik, Großgeräte
- Schutz- und Sicherungsmaßnahmen, inkl. Vorhaltung
 und Unterhalten für die Dauer der Putz- und
 Anstricharbeiten einschl. Beseitigung
- Witterungs- und Verschmutzungsschutz
 (Planenabdeckung)
- Der Baustelleneinrichtungsplan wird durch den
 Bauleiter mit Ihnen abgestimmt.
- Das Überqueren von öffentlichen Wegen mit schwerer
 Technik ist ohne ausreichende Schutzmaßnahmen
 (Auslegen von Stahlplatten) verboten.
 Beschädigungen gehen zu Lasten des Verursachers.
- Die Aufmaßlisten sind IFF zu übergeben.
- Ausgleich der Flächenunterschiede in erforderlicher
 Stärke inkl. der Materialien
- Ausreichende Maßnahmen zum Schutz von Bauteilen, wie
 z.B. Fenster und Wechselsprechanlagen, Posteinwurfanlagen usw. sind einzukalkulieren. Dabei sind die
  Fenster mit lichtdurchlässiger Folie und ohne
  Behinderung der Lüftung mit einem rückstandsfreien Klebeband zu schützen.
- Trennung angrenzender Bauteile u.a. Fensterbank/Putz
 mit Kellenschnitt
- Herstellen von Anschlußfugen an angrenzende Bauteile
 mit dauerelastischem und frostsicherem Fugenmaterial
- Putzen von Leibungen bei Öffnungen unter 2,5 m²
 Fläche
- Demontage von befestigten Beschilderungen und
 Montage nach Abschluss der Arbeiten
10. Die vorgeschriebene Technologie erfordert die
 Einhaltung von vorgeschriebenen Trocknungszeiten
 (Herstellervorschrift). Hierfür wird keine
 gesonderte Vergütung vorgesehen. Die Einhaltung
 der Trocknungszeiten ist Voraussetzung für eine
 Übernahme der Produkthaftung.
11. Der Auftragnehmer nimmt am wöchentlichen Baurapport
 teil. Er sichert eine sachverständige, technische
 Bauleitung ab und verpflichtet sich ein
 Bautagebuch zu führen. Dieses ist wöchentlich der
 Bauleitung vorzulegen.
12. Die Abstimmung mit anderen beteiligten Gewerken ist
 unter Einbeziehung der Bauleitung vorzunehmen.
 Behinderungen sind auszuschließen, da keine
 zusätzlichen Kosten bzw. Verzögerungen akzeptiert
 werden.
13. Grundlage für die Prüfung der Schlussrechnung ist
 die Übergabe der Aufmaßliste. Es ist zu garantieren,
 dass die Meßurkunden gemäß Angebotspositionen leicht
 prüfbar erstellt werden.
Aufmaße sind Hausweise einzureichen
14. Verschmutzungen der öffentlichen Straßen und Wege
 werden durch den Verursacher und auf dessen
 Kosten beseitigt.
15. Bitte beachten Sie, dass infolge der Geländesituation manuelle Transporte teilweise
 unumgänglich sind und kalkulieren Sie diese ein.

## C) BESONDERE TECHNISCHE VORSCHRIEFTEN
C) BesondereTechnische Vorbemerkungen

C1 Vorbemerkungen zu Erdarbeiten/GaLa-Bau

C1-1) Gütenachweis

Der AN hat ohne besondere Vergütung die vertragsgemäße
Beschaffenheit der von ihm gelieferten Baustoffe und
Bauteile und der vor ihm ausgeführten Leistungen
nachzuweisen.
Dabei gelten die einschlägigen Normen, sowie die
Angaben in den Allgemeinen Technischen Vorschriften
(VOB/Teil C)

C1-2) Abfuhr von Bodenaushub und sonstigem

Die Bieter müssen für die Abfuhr und Entsorgung der
anfallenden Stoffe zugelassene Entsorger nach dem
Abfallbeseitigungsgesetz sein oder sich eines solchen
Unternehmens bedienen
Dies gilt in jedem Falle für die Stoffgruppen
Z-2,
Z-3,
Z-4 etc. (gem. LAGA-Liste / bzw. EAK).
Im Angebot ist entweder die eigene Zulassung nachzuweisen
oder der vorgesehene Entsorgungsbetrieb zu benennen.
Das abgefahrene Material ist gemäß der gesetzlich
vorgeschriebenen Deponie-Klasse zu entsorgen.
Die entsprechenden Nachweise sind vom Auftragnehmer
auf Verlangen des Auftraggebers lückenlos vorzulegen.
Die Deponiegebühren bzw. -kosten sind einzu
kalkulieren.

Chemische Unkrautbekämpfungsmittel sind nicht ge
stattet.

Im Sinne des Baumschutzes ist das Lagern von Bau
stoffen im Wurzelbereich der geschützten Bäume
unzulässig. Der fachgerechte Schutz der Bäume im
Bereich der Arbeitsflächen der Baustelle liegt im
Verantwortungsbereich des AN. Hierzu zählen ins
besondere Wurzel-, Stamm- und Kronenschutz der Bäume,
welche durch die Baumschutzsatzung geschützt sind.
Bei Schäden an Bäumen, Pflanzenbeständen und
Vegetationsflächen ist, soweit der AN den Schaden zu
vertreten hat, Schadenersatz zu leisten, nach
Verkehrs - und Schadensersatzwerte von Bäumen,
Sträuchern, Hecken, Obstgehölzen und Reben nach dem
Sachwertverfahren - von W. Koch, Heft 69 der
Schriftenreihe des Hauptverbandes der Landwirt
schaftlichen Buchstellen, Verlag Pflug und Feder GmbH,
Bonn.

Der AN ist verpflichtet bei Ausführung der
nachstehenden Leistungen die Mengenangaben des LV
in Plan und Detailzeichnung zu überprüfen. Etwaige
Unstimmigkeiten in Plan und Örtlichkeit sind der
Bauleitung unverzüglich zu melden und mit dieser zu
klären.

In der Leistungsbeschreibung bedeutet profilgerecht,
daß bei den Erdarbeiten folgende Abweichung vom
Sollmaß zugelassen ist:
Für Sohle der Wegeflächen bzw. Vegetationsflächen +/-
2 cm bzw. +/- 5 cm.

Besondere Vorschriften bei Bodenbearbeitungen gemäß LAGA-Liste:
Fördern, Transportieren und Zwischenlagern
entsprechend der gesetzlich vorgeschriebenen
Entsorgungspfade; bei Zwischenlagerungen ist der
gesondert gelagerter Aushub regengeschützt abzuplanen,
die Planen sind windsicher zu fixieren

Bodenbearbeitung und Verladung der Stoffe nur bei
geeigneten Wetter- und Witterungsverhältnissen. Hier
gelten vor allem die Vorschriften der DIN 18915 und DIN
19731, hier insbesondere 'Umlagerungseignung von Böden
in Abhängigkeit vom Feuchtezustand'

Sofern nicht anders definiert, werden die Leistungen
nach Aufmaß im Abtrags- und/oder Auftragsprofil
abgerechnet.

Als Abweichung von der Fertighöhe gilt bei
vegetationstechnischen Arbeiten +/- 5 cm (Oberboden)
Für die erforderlichen Erdarbeiten gelten insbesondere
DIN 18299 und 18300.

Der Oberboden hat eine durchschnittliche Mächtigkeit
von 0,40 m

Der AN hat diese Bodeneigenschaften bei Durchführung
seiner Bauleistungen insbesondere zu berücksichtigen
und dieses zu kalkulieren.

Für das Lösen von Bodenmassen ist das Fördergerät den
Bodenbeschaffenheiten und der Witterung angepaßt
beizustellen in jeweiliger Absprache mit der örtlichen
Bauleitung.

Für das Herstellen der Rohrleitungsgräben gelten DIN
18305, DIN 4033 und DIN 4124.
Als Abweichung von der Rohhöhe sind bei
vegetationstechnischen Arbeiten +/- 5 cm und bei
Wegeflächen +/- 2 cm zulässig.

C1-3)  Aufmaß und Abrechnung

Das Anlegen und Herstellen von Aussparungen, Öffnungen, Durchbrüchen und Schlitzen wird nicht besonders
vergütet und ist mit den Einheitspreisen der Mauerwerkpositionen abgegolten; das spätere Schließen
Von Aussparungen, Durchbrüchen und Schlitzen wird in gesonderten Positionen erfaßt.

C1-4) Normen

Für die im Rahmen der Arbeiten sind die folgenden Normen

• DIN 18299 Nebenleistungen
• DIN 18300 Erdarbeiten
• DIN 18301 Bohrarbeiten
• DIN 18303 Verbauarbeiten
• DIN 18304 Ramm-, Rüttel- und Verpressarbeiten
• DIN 18305 Wasserhaltungsarbeiten
• DIN 18308 Dränarbeiten
• DIN 18309 Einpressarbeiten
• DIN 18311 Nassbaggerarbeiten
• DIN 18312 Untertagebauarbeiten
• DIN 18313 Schlitzwandarbeiten
• DIN 18319 Rohrvortriebsarbeiten
• DIN 18320 Landschaftsbauarbeiten
• DIN 18915 Bodengruppen
• DIN 19731 Bodenbeschaffenheit - Verwertung von Bodenmaterial
• DIN 4033 Dichtheitsprüfung
• DIN 4124 Baugruben und Gräben
• ZTVE-StB 94

zu beachten.

C2 Vorbemerkungen zu Mauerarbeiten

C2-1) Ausführungshinweise

Die unter Punkt 4.2 DIN 18 330 aufgeführten Leistungen sind Nebenleistungen.

Auf Verlangen der Bauleitung ist für die zu verwendenden und verwandten Materialien und Stoffe der Gütenachweis zu erbringen, letzteres gilt insbesondere für die Bindemittel und Zuschlagstoffe des Mörtels sowie für die geforderten Druckfestigkeiten der Mauersteine.

Alle an Stahlbetonwände und -stützen anschließenden Mauerwerkwände sind mit geeigneten Ankern abriß
fest zu verbinden.

Bei einigen Mauerwerkpositionen kann es notwendig werden, daß die Wände erst nach Einbau der Installationsleitungen auszuführen sind. Mehrkosten für die nachträgliche Ausführung dieser Wände werden nicht anerkannt.

Das Mauerwerk ist in allen Geschossen lot- und fluchtgerecht, aus Planhochlochziegeln der Höhe 249 mm und einer Lagerfuge aus Dünnbettmörtel entsprechend der jeweiligen allgemeinen bauaufsichtlichen Zulassung und DIN EN 1996 mit nationalen Anhängen herzustellen - einschließlich erforderlicher Ergänzungs- und Ausgleichsziegel.

Für die Ausführung des Mauerwerks gelten die Bestimmungen der Norm DIN EN 1996/NA, sofern in den jeweiligen allgemeinen bauaufsichtlichen Zulassungen nichts anderes bestimmt ist.
Das Mauerwerk ist als Einstein-Mauerwerk im Dünnbettverfahren ohne Stoßfugenvermörtelung auszuführen. Für die Herstellung des Mauerwerks darf nur ein Dünnbettmörtel nach Zulassung verwendet werden. Die Verarbeitungsrichtlinien für den jeweiligen Dünnbettmörtel sind zu beachten. Das Mauerwerk ist im Verband mit versetzten Stoßfugen herzustellen. Es ist ein Überbindemaß von ü = 0,4 h einzuhalten (siehe DIN EN 1996-1-1/NA, NCI zu 8.1.4.1).

Der Dünnbettmörtel ist auf die Lagerflächen (Stegquerschnitte) der Planhochlochziegel aufzutragen und gleichmäßig so zu verteilen, dass eine Fugendicke von mindestens 1 mm und höchstens 3 mm entsteht.
Für die Verarbeitung des Dünnbettmörtels sind die speziellen Mörtelwalzen des Ziegelherstellers zu verwenden. Die Verarbeitungshinweise des Ziegelhersteller und Mörtelherstellers sind zu beachten.
Die Planhochlochziegel sind dicht aneinander ("knirsch") zu stoßen, anzudrücken und Iot- und fluchtgerecht in ihre endgültige Lage zu bringen. Bei Stoßfugenbreiten über 5 mm müssen die Fugen beim Mauern beidseitig an der Wandoberfläche mit Mörtel verschlossen werden (DIN EN 1996-1-1/NA, NCI zu 8.1.5).
Fehlstellen an den Steinen sind mit geeignetem Mörtel zu schließen.

Das Anlegen der ersten Steinschicht hat grundsätzlich mit Zementmörtel MG III oder speziellem Anlegemörtel (Dicke max. 3 cm) zu erfolgen. Die Höhenausgleichsschicht wird nicht gesondert berechnet, sondern ist in den m² Preis einzukalkulieren.

Toleranzen der Bauwerksmaße, Winkelabweichung und Ebenheitsabweichung sind in den durch DIN 18202 - Toleranzen im Hochbau, Bauwerke - zulässigen Grenzen möglich.
Die Wände sind untereinander, wenn nicht anders vereinbart, in Stumpfstoßtechnik zu verbinden. Hierbei müssen in den Lagerfugen, für Stumpfstoß geeignete Edelstahlankerbleche eingebaut werden. Die Stumpfstoßanschlussfuge ist mit Mörtel vollflächig zu verschließen. Stumpfstöße werden nicht gesondert vergütet.

Horizontale Dichtungsbahnen in Mauerwerk als Abdichtung gegen kapillar aufsteigende Feuchtigkeit sind nach DIN 18195 Teil 4 Abschnitt 7.2 auszuführen.

Gemauerte nichttragende Wände sind am Wandkopf zu entkoppeln, damit keine Lasten durch spätere Deckendurchbiegung eingeleitet werden. Außerdem erfolgt die Trennung von der unteren Geschossdecke durch Einlage z. B. einer Bitumendachbahn.

Ziegelmauerwerk ist vor Regen und Schnee zu schützen!
Schutzmaßnahmen zur Ableitung von Tagwasser (z.B. Abdecken der Mauerkronen) sind laut VOB Teil C DIN 18330 Nebenleistungen, selbst wenn sie im LV nicht gesondert aufgeführt sind. Schutzmaßnahmen sind erforderlich, um Ausschwemmungen, Frostschäden und Putzschäden zu vermeiden.
Oberflächenbehandlung von Innenwänden:
Übliche Anforderungen an die Oberfläche der Innenwände liegen vor, wenn die Wände mit Putzen bekleidet werden, die als Träger von Anstrichen und Tapeten dienen. Erhöhte Anforderungen an die Rohbauwand ("nicht flächenfertige Wand" nach DIN 18202) sind nicht vereinbart.

C2-2) Aufmaß und Abrechnung

Das Anlegen und Herstellen von Aussparungen, Öffnungen, Durchbrüchen und Schlitzen wird nicht besonders
vergütet und ist mit den Einheitspreisen der Mauerwerkpositionen abgegolten; das spätere Schließen
Von Aussparungen, Durchbrüchen und Schlitzen wird in gesonderten Positionen erfaßt.

C2-3) Mauerwerk-Mörtel

Bei der Ausführung des Mauerwerkes ist besonders darauf zu achten, daß hinsichtlich der Verbindung des
Mauermörtels zu den Steinen die erforderliche Haftfähigkeit erreicht und desweiteren die nötige Mörtelfestigkeit
erreicht wird. Stark saugende Steine sind vor dem Vermauern vorzunässen. Fertigmörtel

C2-4) Normen

Für Angebot und Ausführung gelten alle einschlägigen DIN-Vorschriften, insbesondere:

- DIN EN 1996 mit nationalen Anhängen - Bemessung und Konstruktion von Mauerwerksbauten
- Allgemeine bauaufsichtliche Zulassungen für die jeweiligen Planziegel im Dünnbettverfahren
- DIN EN 771-1 - Festlegung für Mauersteine - Teil 1: Mauerziegel
- DIN 105 - 100 - Mauerziegel
- DIN 4103 - Teil 1 Nichttragende innere Trennwände, Anforderungen und Nachweise
- VOB Teil C und dort insbesondere
- DIN  18299 - Allgemeine Regelungen für Bauarbeiten jeder Art
- DIN 18330 - Maurerarbeiten
- allgemeine Bauaufsichtliche Zulassung Z-17.1-900 / Z-17.1-1083 - "Übermauerung und Bemessung von Ziegelstürzen", sowie die Bemessungstabellen für Ziegelflachstürze
- DIN 18202 - Toleranzen im Hochbau - Bauwerke
- Normenreihe DIN 4102 "Brandverhalten von Baustoffen und Bauteilen",
- Normenreihe DIN 4108 "Wärmeschutz und Energie-Einsparung in Gebäuden",
- Normenreihe DIN 4109 "Schallschutz im Hochbau",
- gültige Fassung der Energieeinsparverordnung
- Das Merkblatt der Bauberufsgenossenschaft Bayern und Sachsen über das Aufmauern von Wandscheiben
- Anwendungstechnische Informationen der Ziegelindustrie
- Verarbeitungshinweise der Ziegelhersteller

## 02-040 Garten und Landschaftsarbeiten
Datum: 09.03.2026

### Bereich 01 Vorarbeiten Nebenleistungen

#### Abschnitt 01.01 Baustelleneinrichtung

**01.01.0010 Baustelle einrichten**
*** Pauschalposition
Baustelleneinrichtung zur Durchführung der Arbeiten des Auftragnehmers liefern, aufstellen, für die Dauer der Bauzeit vorhalten, unterhalten und nach Beendigung der Arbeiten abfahren, bestehend aus:

- allen erforderlichen Fahrzeugen, Geräten,  Maschinen, Werkzeugen, Transporteinrichtungen, Hebeanlagen, Schutzmaßnahmen zur Durchführung der Arbeiten und zur Sicherung der Baustelle.
- Vor Beginn der Arbeiten und nach Abschluss der Arbeiten ist jeweils ein Pflasterprotokoll für die in Anspruch genommenen Flächen anzufertigen.
- Einholung von Schachterlaubnis und/ oder anderen gesetzlich oder anderweitig notwendigen Erlaubnissen von Netzversorgern oder ähnlichen Unternehmen sowie Behördliche Befugnisse
- Ggfs. ist ein mehrmaliger An- und Abtransport der Geräte bzw. ein Umsetzen der Baumaterialien und -maschinen aufgrund der vereinbarten Ausführungstermine erforderlich.
- Personal- und Materialcontainer
- Baustelle nach RAB 32 sichern
- Gebühren für Straßenlandsondernutzung sind in diese Position mit einzukalkulieren.
Menge: 1,000 psch

**01.01.0020 Verkehrssicherung (Absperrung) errichten**
Errichtung, Vorhalten, Warten und Beseitigen
einer Verkehrssicherungsabsperrung nach Wahl
des AN, für die Dauer der Ausführungszeit
eigener Arbeiten und zusätzlich bis zu einer
Woche für Vorhaltezeiten durch Reparaturarbeiten Dritter
Menge: 0,000 m

**01.01.0030 Verkehrssicherung (Absperrung) vorhalten**
Zulage zur vor Position für das zusätzliche
Vorhalten der Verkehrssicherung für mehr als
eine Woche.
Preis pro Meter/Woche.
Menge: 0,000 m

**01.01.0040 Baustellenüberfahrt**
*** Pauschalposition
Asphaltdecksch. aus AC 11 D N herstellen
Asphaltdeckschicht aus Asphaltbeton für Asphaltdeckschichten
AC 11 D N herstellen.
In Verkehrsfläche als: Asphaltkeile.
Bindemittel = 70/100.
Einbau als prov. Überfahrt während der Bauzeit
inkl.
Fotodokumentation des Urzustandes
Fotodokumentation des Urzustandes (Bestandsaufnahme)
Umfang der Fotokokumentation ca. 50 Fotos,
Farbfotos 10 × 15 cm, aufgeklebt oder als Farbdruck/
-kopie im Ordner eingeheftet, Fotos beschriftet.
Zusätzlich Lieferung der Bilder digital auf CD im jpeg-
Format.
Menge: 1,000 psch

**01.01.0050 Straßenreinigung**
Gewährleistung einer kontinuierlichen und bedarfsgerechten
Straßenreinigung
Während der gesamten Bauzeit hat der Auftragnehmer die
von ihm in Anspruch genommenen an das Baugebiet
angrenzenden Straßen kontinuierlich zu unter- und sauber zu
halten. Es ist zu vermeiden, daß aus dem Baustellenverkehr
resultierend angrenzende Straßen verschmutzt werden.
In der Regel ist die Reinigung einmal je Woche, bei ungünstiger
Witterung (Nässe) bei Bedarf (auch mehrmals je Woche)
oder in Abstimmung mit dem Auftraggeber durchzuführen.
Die Dauer und Anzahl richtet sich nach der erforderlichen und
beauftragten Bauzeit.
Abgerechnet wird nach Anzahl der Einsätze, die durch den
Auftragnehmer mit Stunden- und Einsatznachweisen (im Original)
zu belegen sind.
einschl. fachgerechter Entsorgung des Kehrgutes
(Sondermüll)
Menge: 0,000 Stck

**01.01.0060 Baustellenfläche nach Beendigung der Arbeiten wieder herstellen**
*** Pauschalposition
Bereiche der Baustelleneinrichtungsfläch säubern und wenn erforderlich gemäß dem Ursprungszustand wieder herstellen. Rassenflächen: gegebenfalls Oberboden auflockern, Rasen einsähen, wenn erforderlich Oberboden liefern und im Gefälle (ca 2%) einarbeiten, Pflasterflächen richten und neu einsanden gegebenfalls neues Material liefern und mit Unterbau einarbeiten.Demontierte Zäune oder Säulen neu befestigen, Abdeckungen und Baumschutz entfernen
Menge: 1,000 psch

#### Abschnitt 01.02 sonstige Leistungen

**01.02.0010 Anliegerinformation anfertigen**
*** Pauschalposition
*** Bedarfsposition ohne GB
Anliegerinformation anfertigen und an Anwohner in der
Bautzner Straße 124-124d und 126-126d verteilen.
Inhalt: Eckdaten Baumaßnahme, Dauer, Ansprechpartner
AG,AN
Menge: 1,000 psch

**01.02.0020 Schachtgenehmigung einholen**
*** Pauschalposition
Schachtscheine vor Beginn der Bauarbeiten bei den
zuständigen Versorgungsträgern einholen;
Gültigkeit der Schachterlabnis
Menge: 1,000 psch

**01.02.0030 Gebühren für Genehmigungen**
*** Pauschalposition
Einholung sämtlicher öffentlich rechtlicher
Genehmigungen und Erlaubnisse nach VOB/B §4,
einschließlich anfallender Antragskosten, Gebühren
u.dgl. für alle Abschnitte des Leistungsverzeichnisses.
Menge: 1,000 psch

**01.02.0040 Beweissicherung**
*** Pauschalposition
Beweissicherung zur Feststellung des Zustandes der im
Bau- und Zufahrtsbereich vorhandenen Grundstücke und
baulichenAnlagen.
Beweissicherung für Bäume, Gehölze, Grünflächen,
Straßen,Wege, Straßenausstattungen, Gebäude,
Nebenflächen, Geländeoberflächen,angrenzende
Grundstücke, bauliche Anlagen u. dgl.
Vor Beginn der Bauarbeiten ist in Absprache mit dem
AG, dem
Versicherer sowie den Eigentümern der betroffenen
Grundstücke und baulichen Anlagen der Zustand dieser
Grundstücke und Anlagen durch einen öffentlichen
bestellten und vereidigten Sachverständigen zu
dokumentieren, evtl. vorhandene Schäden aller Art
aufzunehmen, ggf. zu sichern (Gipsmarken), datieren
und laufend zu kontrollieren.
Die Befestigungsart der Zufahrtswege und Straßen ist zu
benennen, die Markierung zu dokumetieren.
Über die Besichtigung sind Protokolle anzufertigen,
durchFotografien zu ergänzen.
Die Dokumentation ist beim AG zu hinterlegen.
Alle erforderlichen Leistungen zu Feststellung und
Dokumentation von Schäden an gefährdeten bzw.
beeinträchtigten baulichen Anlagen, Leitungen,
Schächten, befestigten Flächen o. dgl. sowie
benachbarten
Grundstücken während der gesamten Bauzeit durchführen.
Nach Abschluß der Baumaßnahme erfolgt mit allen
Beteiligten eine erneute Beweisaufnahme.
Anfertigen eines Abschlussberichts einschließlich
Auswertung.
Menge: 1,000 psch

**01.02.0050 Bestandsvermessung / Bestandsplan**
*** Pauschalposition
*** Bedarfsposition ohne GB
Bestandsplan durch einen Vermesser entsprechend den
Leistungsvorgabe des AG im Maßstab 1:500
in Papierformat und nach DIN 2425 herstellen.

Übergabe im Papierformat und als * .dxf Datei ( CD/
DVD)
Unterlagen sind 2,00 Wochen vor der Abnahme zur
Sichtung und Freigabe beim AG einzureichen.
Menge: 1,000 psch

### Bereich 02 Rückbauarbeiten

#### Abschnitt 02.01 Abbrucharbeiten

**02.01.0010 Ausbau Bodeneinlauf seitlich lagern**
*** Bedarfsposition ohne GB
Ausbau des vorhandenen Bodeneinlaufs oder ähnlichem, seitlich lagern zum späteren Wiedereinbau
Menge: 1,000 Stck

**02.01.0020 Plattenweg aufnehmen und entsorgen**
*** Bedarfsposition ohne GB
Plattenwege aller Art inkl. Borde oder Mauerreste als Einfassung aufnehmen, transportieren,
Entsorgungskosten werden seperat auf Nachweis abgerechnet
Menge: 1,000 m²

**02.01.0030 Granitpflaster aufnehmen entsorgen,**
*** Bedarfsposition ohne GB
Granitpflaster aufnehmen, inkl Bettung aus Sand
oder Kiessand,oder Magerbeton
 aufnehmen,
Entsorgungskosten werden seperat auf Nachweis abgerechnet
Menge: 1,000 qm

**02.01.0040 Granitpflaster aufnehmen seitlich lager**
Granitpflaster aufnehmen und für späteren Wiedereinbau seitlich Lagern. Bettung aus Sand, Kiessand, Magerbeton aufnehmen und Laden
Entsorgung der Bettung wird gesondert vergütet.

Bereich: Einfahrt
Menge: 30,000 qm

**02.01.0050 Rasengitter Beton aufnehmen und entsorgen**
*** Bedarfsposition ohne GB
Rasengittersteine aus Beton aller Art inkl. Borde, Bettung aus Sand oder Kiessand,oder Magerbeton
 aufnehmen, laden,
Entsorgungskosten werden seperat auf Nachweis abgerechnet
Menge: 1,000 m²

**02.01.0060 Betonpflaster aufnehmen und entsorgen**
*** Bedarfsposition ohne GB
Betonpflaster aller Art inkl. Borde, Bettung aus Sand oder Kiessand,oder Magerbeton
 aufnehmen, laden,
Entsorgungskosten werden seperat auf Nachweis abgerechnet
Menge: 1,000 m²

**02.01.0070 Betonpflaster aufnehmen seitlich lager**
Betonpflaster aufnehmen und für späteren Wiedereinbau seitlich Lagern. Bettung aus Sand, Kiessand, Magerbeton aufnehmen und Laden
entsorgung der Bettung wird gesondert vergütet.

Bereich: Parkflächen Innenhof
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Menge: 150,000 qm

**02.01.0080 Straßenbordsteine aller Art aufnehmen,**
Straßen-/ Rasenbordsteine aller Art aufnehmen, laden,
Entsorgungskosten werden seperat auf Nachweis abgerechnet
Menge: 20,000 lfm

**02.01.0090 Schutz Rasengittersteine/ Betonpflaster /Granitpflaster**
Schützen von Pflaster im verbleibenden Bereich sowie
 Gehwege die Erhalten bleiben
mittels auslegen von befahrbaren Unterlagen wärend der Bauzeit schützen
Material vom AN frei zu wählen

.....................................................
Art des Schutzmaterials sind anzugeben
Menge: 200,000 m²

**02.01.0100 Betonflächen ausbauen**
*** Bedarfsposition ohne GB
Betonfläche inkl. Borde  + Bettung aus Sand oder Kiessand,
oder Magerbeton ausbauen
Betondicke bis 15cm
Betonelemente bis 1,50m x 1,50 m

Bereich um Haus- Traufbereiche
Entsorgungskosten werden seperat auf Nachweis abgerechnet
Menge: 1,000 m²

**02.01.0110 Abbruch und Entsorgung vorhandener Abwasserschacht**
Sonderhinweis:
Ausführung sämtlicher Arbeiten nach:

DIN EN 1610 (Verlegung und Prüfung von Abwasserleitungen)
DIN EN 1917 / DIN 4034 (Schächte aus Beton)
ATV‑DWA‑A 139

Vor Beginn der Arbeiten ist eine Bestandsaufnahme vor Ort durchzuführen
Eventuell erforderliche Wasserhaltung ist in der Kalkulation zu berücksichtigen
Lage und Höhe der Anschlüsse sind vor Ausführung abzustimmen.

Abbrechen, ausbauen und fachgerecht entsorgen eines bestehenden gemauerten Abwasserschachtes aus Ziegelmauerwerk.
Der vorhandene Schacht besteht aus Ziegelmauerwerk NF, Wandstärke ca. 24 cm, mit einer lichten Innenabmessung von ca. 0,90 × 0,60 m und einer Tiefe von ca. 3,70 m.
Die Leistung umfasst:

Vollständigen Abbruch des gesamten Schachtes einschließlich Schachtkopf, Schachtsohle und Anschlussbereiche
Sicherung und Schutz vorhandener Rohrleitungen und angrenzender Bauteile
Aufnahme, Sortierung, Abtransport und fachgerechte Entsorgung aller Abbruchmaterialien gemäß den gesetzlichen Vorschriften
Verfüllen der entstehenden Hohlräume und der Baugrube lagenweise und fachgerecht, verdichtet
Herstellung eines standsicheren Zustandes für den Neubau des Schachtes
Entsorgungskosten werden seperat auf Nachweis abgerechnet
Menge: 2,000 Stck

**02.01.0120 Abbruch und Entsorgung vorhandener Abwasserschacht**
Sonderhinweis:
Ausführung sämtlicher Arbeiten nach:

DIN EN 1610 (Verlegung und Prüfung von Abwasserleitungen)
DIN EN 1917 / DIN 4034 (Schächte aus Beton)
ATV‑DWA‑A 139

Vor Beginn der Arbeiten ist eine Bestandsaufnahme vor Ort durchzuführen
Eventuell erforderliche Wasserhaltung ist in der Kalkulation zu berücksichtigen
Lage und Höhe der Anschlüsse sind vor Ausführung abzustimmen.

Abbrechen, ausbauen und fachgerecht entsorgen eines bestehenden gemauerten Abwasserschachtes aus Ziegelmauerwerk.
Der vorhandene Schacht besteht aus Ziegelmauerwerk NF, Wandstärke ca. 24 cm, mit einer lichten Innenabmessung von ca. 0,90 × 0,60 m und einer Tiefe von ca. 1,60 m.
Die Leistung umfasst:

Vollständigen Abbruch des gesamten Schachtes einschließlich Schachtkopf, Schachtsohle und Anschlussbereiche
Sicherung und Schutz vorhandener Rohrleitungen und angrenzender Bauteile
Aufnahme, Sortierung, Abtransport und fachgerechte Entsorgung aller Abbruchmaterialien gemäß den gesetzlichen Vorschriften
Verfüllen der entstehenden Hohlräume und der Baugrube lagenweise und fachgerecht, verdichtet
Herstellung eines standsicheren Zustandes für den Neubau des Schachtes
Entsorgungskosten werden seperat auf Nachweis abgerechnet
Menge: 1,000 Stck

**02.01.0130 Öffnen einer verfüllten ehemaligen Fäkäliengrube**
*** Pauschalposition
Öffnen einer ehemals vorhandenen, außer Betrieb genommenen und verfüllten Fäkäliengrube im Außenbereich eines Wohngebäudes Baujahr ca. 1900.
Leistungsumfang umfasst:

- Aushub und Öffnen des ehemaligen Grubenbereichs nach Aufnahme der vorhandenen Oberflächenbefestigung (separate Position)
- Ausbau und Entsorgung des vorhandenen, nicht wiederverwendbaren Verfüllmaterials (vermutlich heterogenes Füllmaterial)
-  Abbruch und Entfernen eventuell vorhandener alter Aufmauerungen oder sonstiger baulicher Reste der ehemaligen Grube
- Durchbrechen der vorhandenen Bodenplatte im Bereich der ehemaligen Grube, fachgerecht und erschütterungsarm

Hinweis: Die Abdichtung der freigelegten Keller- bzw. Grubenwand ist nicht Bestandteil dieser Position und erfolgt über eine separate Leistungsposition

Nach Abschluss der Rückbauarbeiten und Freigabe durch die Bauleitung:

Lagenweises Verfüllen des geöffneten Grubenbereichs mit geeignetem, frost- und setzungssicherem mineralischem Verfüllmaterial (z. B. Mineralgemisch 0/32 oder gleichwertig), frei von organischen Bestandteilen
Einbau in Schichtdicken ≤ 30 cm mit fachgerechter mechanischer Verdichtung jeder Lage
Herstellung eines tragfähigen und ebenen Untergrunds für die Wiederherstellung der Oberflächenbefestigung

  Größe ca 4,00 x 3,00 x Höhe bis 2,00m
Menge: 1,000 psch

**02.01.0140 Mauer aus Ziegell+ Fundament abbrechen**
Mauer und Sockel abbrechen und entsorgen.
Querschnitt über Erdreich: . Inkl. alten Betonsockel im Erdbereich ausbauen
Entsorgungskosten werden seperat auf Nachweis abgerechnet
Menge: 10,000 m³

**02.01.0150 Wurzelstock ausfräsen, Tiefe 60 cm unter Geländeoberkante**
Wurzelstock ausfräsen und entstandene Wurzelgrube mit vorhandenem Fräsgut oder Oberboden auffüllen. Überschüssiges Fräsgut verbleibt auf der Baustelle.Einschl. Säubern der Verkehrsflächen nach Abschluss der Arbeiten.
Frästiefe : 60 cm unter Geländeoberkante
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zB altes Pappelwurzelwerk
Menge: 3,000 Stck

**02.01.0160 Strauchrodung bis 6,00m**
Sträucher/Hecken  bis 6,00m Höhe/Breite fachgerecht roden und Wurzelteller bis 30 cm unter Oberkante Boden
entfernen

Entsorgungskosten werden seperat auf Nachweis abgerechnet
Menge: 5,000 Stck

**02.01.0170 Strauchrodung von 2,5 bis 6 m**
Sträucher von 2,5 bis 5 m Höhe/Breite fachgerecht roden und Wurzelteller bis 30 cm unter Oberkante Boden
entfernen

Entsorgungskosten werden seperat auf Nachweis abgerechnet
Menge: 5,000 Stck

**02.01.0180 Boden lösen u. entsorgen**
Boden (Klasse 3-5 nach DIN 18300) profilgerecht in verschiedenen
stärken lösen, laden,
Entsorgungskosten werden seperat auf Nachweis abgerechnet
Menge: 150,000 cbm

**02.01.0190 Boden lösen u.seitlich lagern**
Boden (Klasse 3-5 nach DIN 18300) profilgerecht in verschiedenen
stärken lösen, laden, und vor Ort belassen zum späteren wiedereinbau.
Menge: 150,000 cbm

**02.01.0200 Schutt und Unrat entsorgen**
Schutt und Unrat aufnehmen, laden,
Entsorgungskosten werden seperat auf Nachweis abgerechnet
ZB Palletten, Tische Stühle etc
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Menge: 15,000 cbm

**02.01.0210 Abbruch Holzschuppen im Hinterhof**
Abbruch Holzschuppen im Hinterhof inkl. Bitumeneindeckung, Fundamente
Entsorgungskosten werden seperat auf Nachweis abgerechnet
Göße 4 x 3 m
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Menge: 1,000 Stck

**02.01.0220 Wäschestangen enntfernen**
*** Bedarfsposition ohne GB
Wäschestangenelemnt aus Stahlrohr demontieren und fachgerecht entsorgen inkl Betonfundamenten. Bestehend aus 2 Säulen und 1 Querstange
Menge: 1,000 Stck

**02.01.0230 Pflanz- und Rasenfläche lösen**
Pflanz- und Rasenflächen einschl. oberste Boden- und Wurzelschicht abschälen, Boden- und Pflanzmassen auf Baustelle zwischenlagern.
Menge: 250,000 m³

**02.01.0240 Umverlegung Feldsteine**
*** Bedarfsposition ohne GB
vorhandene Feldsteine aufnehmen, zu einem durch die Bauuleitung vorgegeben Punkt transportieren und gegen verrutschen gesichert ablegen.
Transportweg bis 50,00lfm

b/h 1,0/1,0
Menge: 1,000 Stck

**02.01.0250 Entsorgung Kies im Traufstreifen**
alten vorhandenen Kies aus Traufstreifenn aufnehmen, transportieren, laden und fachgerecht entsorgen.
Leistung in Handarbeit umlaufenden bestehenden Traufstreifen
Menge: 25,000 lfm

#### Abschnitt 02.02 Entsorgung

**02.02.0010 Entsorgung ASN 170107**
Entsorgung einschl. Transport

Entsorgung von schadstofffreien Gemischen aus Beton-,
Ziegelbruch, Mauerwerk, Fliesen
und Keramik.

Die fachgerechte Entsorgung ist nachzuweisen.

ASN Bezeichnung
170107 Gemische aus Beton, Ziegeln, Fliesen und Keramik
mit Ausnahme derjenigen, die unter 170106 fallen
Menge: 100,000 TO

**02.02.0020 Entsorgung ASN 020107**
Entsorgung einschl. Transport

Totholz, Schnittholz, Stubben

Die fachgerechte Entsorgung ist nachzuweisen.

ASN  Bezeichnung
020107  Abfälle aus der Forstwirtschaft
Menge: 50,000 TO

**02.02.0030 Entsorgung ASN 170503**
Entsorgung einschl. Transport von nicht einbaufähigen
Bodenaushub (nicht oder schwach belastet) sind
natürliche, nicht nachteilig veränderte (schadstofffrei
bzw. schadstoffarm) Locker-und Festgesteine, das
durch Baumaßnahmen (Tief-, Erd-, und Straßenbau)
anfällt.

Die fachgerechte Entsorgung ist nachzuweisen.

Betriebsinterne Bezeichnung : Bodenaushub bis Z 1.2
ASN : 170503
Bezeichnung : Boden und Steine mit Ausnahme
derjenigen, die unter 170504 fallen
Menge: 200,000 TO

**02.02.0040 Entsorgung ASN 170504**
Entsorgung einschl. Transport von nicht einbaufähigen
Bodenaushub (nicht oder schwach belastet) sind
natürliche, nicht nachteilig veränderte (schadstofffrei
bzw. schadstoffarm) Locker-und Festgesteine, das
durch Baumaßnahmen (Tief-, Erd-, und Straßenbau)
anfällt.

Die fachgerechte Entsorgung ist nachzuweisen.

Betriebsinterne Bezeichnung : Bodenaushub bis Z 1.2
ASN : 170504
Bezeichnung : Boden und Steine mit Ausnahme
derjenigen, die unter 170503 fallen
Menge: 10,000 TO

**02.02.0050 Entsorgung ASN 200301**
Entsorgung von nicht gefährlichen Abfällen Die Leistung
beinhaltet auch die Aufnahme und den Transport zum
Entsorger.
Hausmüll sind feste haushaltstypische und
haushaltsabfallähnliche
Gewerbeabfälle aus Haushaltungen, Handel, Handwerk,
Gewerbe und Industrie einschließlich der darin
enthaltenen und gegebenenfalls enthaltenen Alt- und
Schadstoffe.

ASN Bezeichnung
200301 gemischte Siedlungsabfälle

Der entsprechende Nachweis über die Entsorgung ist dem
AG
vorzulegen.
Menge: 20,000 TO

**02.02.0060 Probeentnahme und Deklarationsanalyse**
Probeentnahme und Deklarationsanalyse

Probeentnahme / Deklarationsanalyse zur Entsorgung von
   - Boden
   - Bauschutt
   - Beton
   - Rückbaustoffen
   - Abfällen  etc.

Die Dokumentation und Bewertung der Untersuchungsergebnisse hat durch die Vorlage eines
Untersuchungs-berichtes zu erfolgen.
Im Untersuchungsbericht müssen mindestens die
Probenahme (LAGA-Richtlinie PN 98, PN 2/78 K, DIN
51750, Teile 1-3), das zugehörige qualifizierte
Probenahmeprotokoll gemäß LAGA PN 98 Anhang C,
der Prüfbericht (Deklarationsanalyse/
Analysenergebnisse) und Informationen (z. B.
Ausgangsstoffe und deren
Zusammensetzung) mit Bezug auf die vorgesehene
Entsorgung (Verwertung/Beseitigung) der im
Entsorgungskonzept genannten Entsorgungsanlage bzw.
der Wiederverwendung nach den Anforderungen an die
Folgenutzung (Landschaftsbau/Land- und Forstwirtschaft)
des Abfalls mit den dazu einzuhaltenden Gesetzen,
Verordnungen und Verwaltungsvorschriften (BBodSchG,
BBodSchV, DepV, LAGA-Merkblätter etc.) dargestellt
sein.
Die Deklarationsanalyse dient zur eindeutigen
Identifikation
der Inhaltsstoffe der Abfälle zur anschließenden
ordnungs- gemäßen und schadlosen Entsorgung von
gefährlichen Abfällen und nicht gefährlichen Abfällen.
Die chemische Analytik der relevanten Parameter
erfolgt
nach dem jeweils gültigen Stand der EN/DIN/ISO-Normen
der Wasser-, Feststoffanalytik oder der Deutschen
Einheits- verfahren (DEV) unter Beachtung der dort
angegebenen Anwendungsbereiche durch Feststellung des
- Gesamtgehaltes (im Regelfall Feststoffanalyse)
- verfügbaren (mobilen) Anteiles der Schadstoffe (im
Regelfall Eluatanalyse) sowie sonstiger erforderlicher
Parameter.
Der Umfang der Analytik ist mit dem Entsorger
abzustimmen und richtet sich nach den Regelungen der
Genehmigung bzw. des Zulassungsbescheides,
insbesondere der Annahmeparameter der
Entsorgungsanlage.
Die Deklarationsanalyse ist u. a. Bestandteil der
Entsorgungsnachweisverfahren.
Die Probenahme und Analytik ist von einem anerkannten,
zugelassenen und unabhängigen Labor durchzuführen.

Die Ergebnisse sind dem AG weiterzuleiten
Menge: 3,000 Stck

### Bereich 03 Wiederherstellungsarbeiten

#### Abschnitt 03.01 Vorarbeiten

**03.01.0010 Boden Fundament Traufkante lösen BK 3/5 T bis 0,3 m**
Boden für Kiestraufe entlang Fassaden profilgerecht lösen,
fördern und auf Mieten absetzen, Bodenklassen 3 bis 5 DIN
18300, bei Durchnässung Übergang in Bodenklasse 2
möglich, Aushub nach Abtrag der Oberflächenbefestigung,
Aushubtiefe bis 0,4 m, Breite bis 0,7 m, Länge nach
Erfordernis, Förderweg bis 50 m.
Menge: 5,000 lfm

**03.01.0020 Boden Fundament Traufkante lösen BK 3/5 T bis 1,5 m**
Boden für Kiestraufe entlang Fassaden profilgerecht lösen,
fördern und auf Mieten absetzen, Bodenklassen 3 bis 5 DIN
18300, bei Durchnässung Übergang in Bodenklasse 2
möglich, Aushub nach Abtrag der Oberflächenbefestigung,
Aushubtiefe bis 1,5 m, Breite bis 0,7 m, Länge nach
Erfordernis, Förderweg bis 50 m.
Menge: 15,000 lfm

**03.01.0030 Bauwerksabdichtung im erdberührten Bereich**
Herstellung einer Bauwerksabdichtung im erdberührten Bereich gegen Bodenfeuchtigkeit und nicht drückendes Wasser, mäßige Beanspruchung mit kunststoffmodifizierter Bitumendickbeschichtung,
zweischichtig nach DIN 18533-3
Mindesttrockenschichtdicke 3mm
Verbrauch ca. 3,5 l/m² (K1) / ca. 3,8 l/m² (K2-S)
Menge: 30,000 qm

**03.01.0040 Durchführungen**
Zulage zu vor beschriebenen Positionen für das Eindichten von Durchführungen aller Art
Durchmesser: bis 200 mm
Menge: 7,000 Stck

**03.01.0050 Schutzschicht DIN 18533-3 für Abdichtung**
Schutzschicht DIN 18533-3 für Abdichtung, auf Wänden, als Perimeterdämmung, Anwendungsgebiet DIN 4108-10 PW, aus Polystyrol-Hartschaum XPS DIN EN 13164, hohe Druckbelastbarkeit -dh, Bemessungswert der Wärmeleitfähigkeit max. 0,040 W/(mK) Baustoffklasse DIN 4102-1 B1 (schwerentflammbar), Dicke 30mm, als Platte.
Menge: 35,000 qm

**03.01.0060 Schutzschicht Noppenbahn**
Schutzschicht vor senkrechter Abdichtung, aus
Noppenbahnen aus Polyethylen-HDPE, an der Wand
befestigen, Höhe 0,6 bis 1 m
Menge: 45,000 m²

**03.01.0070 Beton-Tiefbordstein 8/25 cm versetzen als Traufkante**
Bordstein aus Beton, DIN EN 1340, Maße DIN 483, Form TB
8/25, Witterungswiderstand A, Abriebwiderstand F,
Biegezugfestigkeit S, einschl. Absenkungen, mit Fundament
aus Beton mit einer Zusammensetzung C 12/15 DIN EN 206-
1 und DIN 1045-2, Dicke 20 cm, als Traufkante entlang
Gebäude versetzen, einschließlich Ablängen mit
diamantbesetzter Trennscheibe, Gehrungsschnitte sind einzukalkulieren,
Steinabstand 5 mm.
Menge: 70,000 lfm

**03.01.0080 Traufkante Schotter 16/32 mit Geotextil**
Schotter, gebrochenes Material, Granit,
Körnung 16/32 mm, Schichtdicke 20 cm, als
Traufstreifen, einschl. Unterlage aus Geotextil min. 200
g/m2.
Menge: 6,000 cbm

**03.01.0090 Handarbeit als Zulage**
Reine Handarbeit (nicht begleitende Handarbeit) als
Zulage für Bodenbewegungen bei Freilegung von Ver- und
Entsorgungsleitungen
Menge: 10,000 cbm

**03.01.0100 Gräben für Elektroleitungen bis 1,00 m erstellen**
Erstellung und Sicherung von Gräben für Elektroleitungen, Aushub seitlich lagern, nach Verlegung der bauseitigen Elektroleitungen diese einsanden,  verfüllen und verdichten Aushubtiefe bis 1,00 m Sohlbreite der Gräben bis 0,3 m,
10cm über Kabel ist ein Warnband einzulegen.
Bodenklasse 2 bis 5,
überschüssige Bodenmasse entsorgen
Menge: 25,000 lfm

**03.01.0110 Sand als Bettung für Rohrleitung Elektro-/Entwässerung**
Sand als Bettung für Rohrleitung jeglicher Art liefern und
einbauen.
Die Position beinhaltet die fachgerechte Herstellung
der unteren
und oberern Bettungslage (Leitungszone) für die
Rohrleitung (Elektroleitungen, Abwasserleitungen, Trinkwasserleitungen)

Das herstellen des Planums wird nicht gesondert
vergütet und ist in den EP mit einzurechnen.
Abgerechnet wird nach Auftragsprofilen.
Menge: 10,000 cbm

**03.01.0120 Vorhandenen Baumbestand schützen**
*** Bedarfsposition ohne GB
Bäume während der Bauzeit durch die Erstellung einer
geeigneten Unterkonstruktion mit einer senkrechten
Bretterverkleidung gegen mechanische Beschädigung
schützen, einschl. Vorhaltung und Beseitigung.
Stammdurchmesser  :  bis 60 cm, 1,00 m über GOK
Brettdicke  :  ca. 24 mm
Höhe  :  ca. 4,5 m
Menge: 1,000 Stck

**03.01.0130 Vorhandene Leitungen sichern**
*** Pauschalposition
Kreuzend verlaufende Fremdleitungen und -kabel im
Graben-/ Baugrubenbereich von Hand freilegen,
unterfangen und während der Bauzeit so sichern, dass
sich ihre Lage nicht verändern kann und die
Funktionstüchtigkeit gewährleistet wird.
Während der Graben-/ Baugrubenverfüllung sind die
Leitungen so zu umhüllen, dass sich keine
nachträglichen
Setzungen ergeben können.
Aller Erschwernisse, die sich durch das Vorhandensein
der Fremdleitungen ergeben, sind in die Einheitspreise
einzurechnen.
Die Hinweise der Versorgungsträger sind zu beachten.
Menge: 1,000 psch

**03.01.0140 Herstellen Leuchtenfundament 0,40 x 0,40 m**
Bodenaushub für Leuchtenfundamente, liefern und einbau von Ortbeton für
aufschraubbare Leuchten,Sohle ist ausreichend zu verdichten
einlegen eines Leerrohres mittig für Beleuchtungszuleitung
Ortbeton der Fundamente, als Normalbeton C 25/30
DIN EN206-1, DIN 1045-2,
ExpositionsklasseXC4, XF1, XA1
Bauteilhöhe  0,8 bis 1,0 m,
Fundamentbreite 0,4 x 0,4 m,
Bündig Oberkante des Oberbodens
Bereich  Gehwege
Menge: 2,000 Stck

**03.01.0150 Herstellen Leuchtenfundament 0,7 x 0,70 m**
*** Bedarfsposition ohne GB
Bodenaushub für Leuchtenfundamente, liefern und einbau von Ortbeton für
aufschraubbare Leuchten, Sohle ist ausreichend zu verdichten
einlegen eines Leerrohres mittig für Beleuchtungszuleitung
Ortbeton der Fundamente, als Normalbeton C 25/30
DIN EN206-1, DIN 1045-2,
ExpositionsklasseXC4, XF1, XA1
Bauteilhöhe  0,8 bis 1,0 m,
Fundamentbreite 0,7 x 0,7 m,
Bündig Oberkante des Oberbodens
Bereich  Gehwege
Menge: 1,000 Stck

#### Abschnitt 03.02 Grundstücksentwässerung Punkt- und Linienentwässerung

**03.02.0010 Kastenrinne für Gehwege erstellen**
Kastenrinne aus Polymerbeton für Geh- und Radwege (Lastfall A15), Wasserspiegelgefälle, NW 100, Einzellänge =100 cm, B=13 cm, H=15 cm, bestehend aus Rinnenstück, Stegrost verzinkt, Arretierung für Stegrost, mind. 2 St./m, einschl. aller notwendigen Kleinteile liefern und höhengerecht auf mind. 10 cm Beton C 16/20 mit beidseitiger Rückenstütze C 16/20, Breite 10 cm, einsetzen, einschl. Verfüllen und Verdichten der Anschlussflächen.
Bereich Alträcknitz
Menge: 2,000 m

**03.02.0020 Stirnwand für Gehwege erstellen**
Stirnwand ohne Anschlussstutzen für Grundleitungen zu Position 1.8.10 einseitig einsetzen.
Menge: 2,000 St

**03.02.0030 Grundleitungsstirnwand für Gehwege erstellen**
*** Bedarfsposition ohne GB
Stirnwand mit Anschlussstutzen für Grundleitungen DN 100  einseitig einsetzen.
Menge: 1,000 St

**03.02.0040 Kastenrinne für Fahrwege erstellen**
Kastenrinne aus Polymerbeton für einspurige befahrbare Wege mit PKW (Lastfall B125), Wasserspiegelgefälle Einzellänge = 100/50 cm, B=13 cm, H=15 cm, bestehend aus Rinnenstück, Rost aus Gusseisen, Arretierung für Gussrost, mind. 2 St./m, einschl. aller notwendigen Kleinteile liefern und höhengerecht auf mind. 10 cm Beton C 16/205 mit beidseitiger Rückenstütze B15, Breite 10 cm, einsetzen, einschl. Verfüllen und Verdichten der Anschlussflächen. Maximale Länge der Kastenrinne inkl. Einlaufkasten Lmax = 10 m.
Menge: 10,000 m

**03.02.0050 Stirnwand für Fahrwege erstellen**
Stirnwand ohne Anschlussstutzen für Grundleitungen zu Position 1.8.40 einseitig einsetzen.
Menge: 2,000 St

**03.02.0060 Einlaufkasten für Fahrwege erstellen**
Einlaufkasten passend zur Kastenrinne aus Position 1.8.40, Baulänge 50 cm, mit Eimer, Stahl verzinkt, Gussrost wie Kastenrinne inkl. Arretierung und Auslaufstutzen DN 100, liefern und höhengerecht inkl. aller notwendigen Boden- und Betonarbeiten einsetzen.
Menge: 1,000 St

**03.02.0070 Ablauf für Gehwege erstellen**
*** Bedarfsposition ohne GB
Ablaufkombination (Hofeinlauf) für Geh- und Radwege (Lastfall A15) mit Geruchsverschluss, Betonteile nach DIN 1236, bestehend aus Aufsatz mit Rahmen und Rost Form C, Klasse B, 300 X300 mm, Eimerauflage, Auflagenring, Eimer, Stahl  verzinkt, kurzem Schaft, Boden mit Muffen für PVC-Rohre DN 100, in vorhandenen Graben auf Magerbeton setzen, Bauraum lagenweise verfüllen und sorgfältig verdichten.
Menge: 1,000 St

**03.02.0080 Ablauf für PKW Fahrwege erstellen**
Ablaufkombination (Hofeinlauf) für einspurige Fahrwege und Parkplatzflächen mit PKW (Lastfall B125) mit Geruchsverschluss, Betonteile nach DIN 1236, bestehend aus Aufsatz mit Rahmen und Rost Form C, Klasse B, 300 X 300 mm, Eimerauflage, Auflagenring, Eimer, Stahl  verzinkt, kurzem Schaft, Boden mit Muffen für PVC-Rohre DN 100, in vorhandenen Graben auf Magerbeton setzen, Bauraum lagenweise verfüllen und sorgfältig verdichten.
Menge: 2,000 St

**03.02.0090 Lieferung und Einbau eines neuen Betonschachtes inkl. Boden 3,70m**
Sonderhinweis:
Ausführung sämtlicher Arbeiten nach:

DIN EN 1610 (Verlegung und Prüfung von Abwasserleitungen)
DIN EN 1917 / DIN 4034 (Schächte aus Beton)
ATV‑DWA‑A 139

Vor Beginn der Arbeiten ist eine Bestandsaufnahme vor Ort durchzuführen
Eventuell erforderliche Wasserhaltung ist in der Kalkulation zu berücksichtigen
Lage und Höhe der Anschlüsse sind vor Ausführung abzustimmen.
Liefern und fachgerechtes Einbauen eines runden Abwasserschachtes aus Betonfertigteilen gemäß DIN 4034 / EN 1917, bestehend aus:

Schachtboden mit vorgefertigten Gerinnen nach Bestandsplanung
Beton‑Schachtringe in erforderlicher Anzahl zur Erreichung einer Tiefe von ca. 3,70 m
Werkseitig oder bauseitig eingebaute Steigeisen DIN EN 13101
Dichtungen für wasserdichte Ringverbindungen
Fachgerechtes Versetzen in lotrechter Ausführung
Bettung, Ausrichtung und Hinterfüllung gemäß den anerkannten Regeln der Technik

Nennweite Schacht: DN 1000 (alternativ anpassbar)

Der Schacht ist für Regen‑ und Schmutzwasser geeignet auszuführen.
Einbauort: im Erdreich Bereich Zufahrt und Parkbereich
Menge: 1,000 Stck

**03.02.0100 Lieferung und Einbau eines neuen Betonschachtes inkl. Boden 1,60**
Sonderhinweis:
Ausführung sämtlicher Arbeiten nach:

DIN EN 1610 (Verlegung und Prüfung von Abwasserleitungen)
DIN EN 1917 / DIN 4034 (Schächte aus Beton)
ATV‑DWA‑A 139

Vor Beginn der Arbeiten ist eine Bestandsaufnahme vor Ort durchzuführen
Eventuell erforderliche Wasserhaltung ist in der Kalkulation zu berücksichtigen
Lage und Höhe der Anschlüsse sind vor Ausführung abzustimmen.
Liefern und fachgerechtes Einbauen eines runden Abwasserschachtes aus Betonfertigteilen gemäß DIN 4034 / EN 1917, bestehend aus:

Schachtboden mit vorgefertigten Gerinnen nach Bestandsplanung
Beton‑Schachtringe in erforderlicher Anzahl zur Erreichung einer Tiefe von ca. 3,70 m
Werkseitig oder bauseitig eingebaute Steigeisen DIN EN 13101
Dichtungen für wasserdichte Ringverbindungen
Fachgerechtes Versetzen in lotrechter Ausführung
Bettung, Ausrichtung und Hinterfüllung gemäß den anerkannten Regeln der Technik

Nennweite Schacht: DN 1000 (alternativ anpassbar)

Der Schacht ist für Regen‑ und Schmutzwasser geeignet auszuführen.
Einbauort: im Erdreich Bereich Zufahrt und Parkbereich
Menge: 1,000 Stck

**03.02.0110 Schachtabdeckung befahrbar**
Zulage zur Vorposition
Liefern und einbauen einer befahrbaren Schachtabdeckung aus Guss, rund, gemäß DIN EN 124, Klasse D 400 (für Verkehrsflächen geeignet).
Bestehend aus:

Gussrahmen und Gussdeckel
Geruchs- und klapperfrei
Höhengerecht angepasst an angrenzende Verkehrsfläche
Schachtabdeckung geeignet für dauerhaft befahrene Flächen.
Lichte Weite: passend zum Schachtdurchmesser
Menge: 2,000 Stck

**03.02.0120 Einbindung der Zulauf‑ und Ablaufleitungen**
Fachgerechte Herstellung der Zulauf‑ und Ablaufanschlüsse an den neu herzustellenden Abwasserschacht.
Leistungsinhalt:

Herstellen der Kernbohrungen
Anschließen vorhandener Rohrleitungen DN 110 bis DN 200
Abdichten der Anschlüsse mit zugelassenen Manschetten / Dichtungssystemen
Höhen- und fluchtgerechte Anbindung an das Schachtgerinne
Dichtheit gemäß DIN EN 1610

Anzahl: bis 6 je Schacht
abrechnung pro Schacht
Menge: 2,000 Stck

**03.02.0130 Entwässerungsgräben vorbereiten**
Boden in Gräben für Entwässerungsleitungen profilgerecht herstellen, Sohle
verdichten, Sandeinbettung für Rohre herstellen, nach Fertigstellung der
Leitungen diese mit dem Aushub überdecken (Erstellung, Sicherung und
Restverfüllung des Entwässerungsgraben werden gesondert vergütet).
Menge: 125,000 lfm

**03.02.0140 Rohrleitungen bis DN 125 verlegen**
Rohrleitungen und Formstücke aus PVC hart, DIN 19534, Teil 1, mit
Steckmuffe, verlegen in vorh. Gräben auf vorh. aufgebrachten Sand, Rohre
gerade bis DN 125.
Menge: 75,000 lfm

**03.02.0150 Rohrleitungen bis DN 250 verlegen**
Rohrleitungen und Formstücke aus PVC hart, DIN 19534, Teil 1, mit
Steckmuffe, verlegen in vorh. Gräben auf vorh. aufgebrachten Sand, Rohre
gerade bis DN 250.
Menge: 50,000 lfm

**03.02.0160 Standrohr mit Reinigungsöffnung**
, passend zu vorhandenen
RStandrohregenfallrohr, an Fallrohr und Kanalisation liefern und anschließen.
Ausführung:
o LORO-X Standrohr mit
Reinigungsöffnung
DN 100
Länge 100 cm
Stahl mit Muffe
komplett feuerverzinkt nach DIN EN 1123
Menge: 3,000 Stck

**03.02.0170 Ablauf für Gehwege erstellen**
Ablaufkombination (Hofeinlauf) für Geh- und Radwege (Lastfall A15) ohne
Geruchsverschluss, Betonteile nach DIN 1236, bestehend aus Aufsatz mit
Rahmen und Rost Form C, Klasse B, 300 X300 mm, Eimerauflage,
Auflagenring, Eimer, Stahl verzinkt, kurzem Schaft, Boden mit Muffen für
PVC-Rohre DN 100, in vorhandenen Graben auf Magerbeton setzen,
Bauraum lagenweise verfüllen und sorgfältig verdichten.
Menge: 1,000 Stck

**03.02.0180 Anschluss an Bodeneinlauf bis DN 125 erstellen**
Anschluss an Bodenablauf mit Muffe für PVC Rohre in DN 125, aus PVC
hart, DIN 19534, Teil 1, mit Steckmuffe, einschl. aller Formstücke
fachgerecht erstellen.
Menge: 1,000 Stck

**03.02.0190 KESSEL-Hofablauf Ecoguss System 200, DN100, senkrecht, eckig**
KESSEL-Hofablauf Ecoguss
System 200, DN100, senkrecht, eckig
KESSEL-Hofablauf Ecoguss System 200
Grundkörper aus Kunststoff, mit
Lippendichtung und
Bauzeitschutzabdeckung.
Aufsatzstück aus Ecoguss, teleskopisch
höhenverstellbar, dauerhafte
korrosionsfreie Oberfläche,
chemikalienbeständig,
temperaturbeständig bis 400GradC
(kurzfristig), Schlitzrost rund mit
Lock & Lift-System, gleichzeitige
Verriegelung und Entnahmeeinrichtung,
mit Schlammeimer.

Norm: DIN EN 752
Dimension: DN 100 (DA 110 mm)
Auslauf: 90Grad (senkrecht)
Abflussleistung: 4,5 l/s

Tragerahmen: eckig 258 mm
Verstellbereich: 40 bis 150 mm
Belastungsklasse: B 125 (12,5 t)
Artikelnummer 67922B
EAN-Nummer 4026092038833
Bereich der Standrohre

liefern und in C12/015 Beton fachgerecht einsetzen und an
Rohrleitungssystem anschließen
Menge: 2,000 Stck

#### Abschnitt 03.03 Wegebau

**03.03.0010 Tragschicht für Gehwege einbringen**
Frostschutzschicht Recycling-Baustoff 0/45

Frostschutzschicht als 1.Tragschicht ZTVT-StB,
in Hof- und Wegeflächen, Bauklasse V RStO,
Verdichtungsgrad mind. DPr 1,03, Verformungsmodul EV2
mind. 80 MN/m2, aus Recycling-Baustoff TL Min-StB,
abfallrechtlicher Zuordnungswert nach VWV Boden
max. Z 1.2, Körnung 0/45, Schichtdicke 15 bis 20 cm.
Abgerechnet wird nach Auftragsprofilen mit Nachweis
durch Lieferschein.
Menge: 60,000 cbm

**03.03.0020 Flächenbelag herstellen aus Betonpflaster**
Betonpflaster nach DIN 18501
durchgefärbt, mit Verschleißschicht aus Edelsplitt, Stärke
10 mm mit angearbeitetem Ab-
standshalter und geringe Fase
Format 25/25/8 cm oder 20/20/8 cm,
bzw. 25/12,5/8 oder 20/10/8 cm,
Fabrikat Fa. Klostermann, Coesfeld
SlapSTON oder gleichwertig.
Pflaster liefern und in Sandbett
verlegen. Fugen mit Sand oder
Splitt 1/3 einschlämmen, dann
nochmals mit gleichem Material
einfegen, in Wege und Plätzen
ab 1,20 m Breite,

Farbe grau
Menge: 25,000 m²

**03.03.0030 Altpflaster wieder einbauen**
Altpflaster Bestand, auf Brechsand-Splitt-Gemisch herstellen.
Anschlüsse, Absanden und Einrütteln sind im EP enthalten.
Qualitätsklasse: D, I, K Bettung : Brechsand-Splitt-Gemisch 0/5 mm
Bettungsdicke: 3 - 5 cm
Fugenfüllung: Brechsand-Splitt-Gemisch 0/5 mm
Verwendung aus seitlich gelagertem Material
Verlegeart: wie Bestand
Menge: 150,000 m²

**03.03.0040 Flächenbelag herstellen aus Betonplatten**
Betonplatten nach DIN 18501
durchgefärbt, mit Verschleißschicht aus Edelsplitt, Stärke
5 mm mit angearbeitetem Ab-
standshalter und geringe Fase
Format 40/40/5 cm oder 20/20/5 cm,
bzw. 30/30/5 oder 50/50/5 cm,
Fabrikat Fa. Klostermann, Coesfeld
SlapSTON oder gleichwertig.
Platten liefern und in Sandbett
verlegen. Fugen mit Brechsand oder
Splitt 1/3 einschlämmen, dann
nochmals mit gleichem Material
einfegen, in Wege und Plätzen
ab 1,20 m Breite,
Belastungsklasse nach RSTO 01 Bk 0,3

Farbe grau  , Standartfarben

Bereich Müllplatz, Fahrradhäuser
Menge: 100,000 qm

**03.03.0050 Wiederherstellen Fußweg neben Zufahrt denkmalgerecht**
*** Pauschalposition
Fußweg neben vorgenannter Position
Verlegeplan anfertigen, mit BL abstimmen, Fotodokumentation erstellen,
Platten/Mosaik aufnehmen, seitlich Lagern Borde setzen, Flächer/ Unterbau herstellen, Entwässerungspunkt (Bodeneinlauf seperate Pos.) einbauen,
Unterbau herstellen, Fläche neu verlegen.
Liefern von neuen Bodenklinkersteinen /(Alternativen liefern, diese zur Einfassung umlaufend neu verlegen und seitlich gelagerte und gereinigte Platten/Mosaik wie Bestand neu verlegen
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Menge: 1,000 psch

**03.03.0060 Wiederherstellen Zufahrt Hof denkmalgerecht**
*** Pauschalposition
Zufahrtsbereich zum Hof und Straße
Verlegeplan anfertigen, mit BL abstimmen, Fotodokumentation erstellen,
Granitpflaster aufnehmen, seitlich Lagern Borde aus rotem Granit setzen, Flächer/ Unterbau herstellen, Vorzugsweise Magerbeton Entwässerungspunkt (Bodeneinlauf seperate Pos.) einbauen,
Unterbau herstellen, Fläche neu verlegen.
neu verlegen und seitlich gelagerte und gereinigte Pflaster wie Bestand neu verlegen
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Menge: 1,000 psch

**03.03.0070 Granitpflaster ähnlich Bestand liefern und einbauen**
*** Bedarfsposition ohne GB
Pflaster ähnlich dem bereits vorhandenen Pflaster liefern und einbauen
Anschlüsse, Absanden und Einrütteln sind im EP enthalten.
Qualitätsklasse: D, I, K Bettung : Brechsand-Splitt-Gemisch 0/5 mm
Bettungsdicke: 3 - 5 cm
Fugenfüllung: Brechsand-Splitt-Gemisch 0/5 mm
Verwendung aus seitlich gelagertem Material
Verlegeart: wie Bestand
Pflaster ähnlich dem bereits vorhandenen Pflaster liefern und einbauen
Menge: 1,000 qm

**03.03.0080 Schachtabdeckung höher oder tiefer setzen 10-15 cm**
*** Bedarfsposition ohne GB
Schachtabdeckung anpassen, in Fahrbahnnebenflächen,
höher oder tiefer setzen, einschl. Abnehmen / Aufsetzen
eines Auflagerringes, Höhe nach Erfordernis, verlegen in
Mörtel MG III, Höhenänderung über 10 bis 15 cm.
Wegebereich
Menge: 1,000 Stck

**03.03.0090 Wiedereinbau der vorhandenen Bodeneinläufe**
*** Bedarfsposition ohne GB
Einbau der seitlich gelagerten Bodeneinläufe im Wegebereich inkl. liefern und anpassen neuer Rohrsysteme
Menge: 1,000 Stck

#### Abschnitt 03.04 Landschaftseinbauten

**03.04.0010 Wäschespinne Linomatic 600 Plus mit Schutzhülle**
Liefern einer Wäschespinne mit Bodenhülse inkl. Errichtung des dazugehörigen Fundamendes aus C25/30 für Aussenbereiche geeignet zur Aufnahem der Bodenhüls .
Leistung als Komplettleistung inkl. einer Schutzhülle
Farbe anthrazit
Fabrikat:
Leifheit Wäschespinne Linomatic 600 Plus oder gleichwertig

gewähltes Erzeugnis:

..........................................................
(vom Bieter einzutragen)
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Menge: 1,000 Stck

**03.04.0020 Sitzbank ohne Rückenlehne Holt+ Metallrahmen**
*** Bedarfsposition ohne GB
Sitzbank ohne Rückenlehne liefern, montieren und bodenverankernd aufstellen.
Notwendiges Fundament ist einzurechnen
Sitzbank NATURA ohne Rückenlehne
Artikel 736.126
Sitzbank NATURA mit Esche-Holzbelattung
ohne Rückenlehne
Bankgestell aus Stahl. Sitzfläche mit Holzbelattung. Holzlatten, wetterfest lasiert. Befestigungsmaterial im Lieferumfang enthalten. Anlieferung erfolgt zerlegt auf Palette, vormontiert.
Detailinformationen
Befestigungsart : bodenverankernd zum einbetonieren
Material Auflage : Holz
Holzart: Esche-Holzbelattung
Oberfläche Auflage : behandelt
Holzart : Esche
Material Unterkonstruktion : Stahl
Oberfläche Unterkonstruktion : feuerverzinkt und pulverbeschichtet
B x T x H : 2110 x 400 x 460 mm
Sitz- B x T x H : 2110 x 400 x 460 mm
Sitzbank NATURA

ZB: Fa Ziegler
Art-Nr.: 736.126
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Menge: 1,000 Stck

**03.04.0030 Sitzbank mit Rückenlehne Holt+ Metallrahmen**
Sitzbank mit Rückenlehne liefern, montieren und bodenverankernd aufstellen.
Notwendiges Fundament ist einzurechnen

Sitzbank NATURA mit Rückenlehne
Artikel 736.121
Sitzbank NATURA
mit Rückenlehne
Bankgestell aus Stahl. Sitzfläche und Rückenlehne mit Holzbelattung. Holzlatten, wetterfest lasiert. Befestigungsmaterial im Lieferumfang enthalten. Anlieferung erfolgt zerlegt auf Palette, vormontiert.
Detailinformationen
Befestigungsart : bodenverankernd zum einbetonieren
Material Auflage : Holz
Holzart: Esche-Holzbelattung
Oberfläche Auflage : behandelt
Holzart : Esche
Material Unterkonstruktion : Stahl
Oberfläche Unterkonstruktion : feuerverzinkt und pulverbeschichtet
B x T x H : 2110 x 550 x 830 mm
Sitz- B x T x H : 2110 x 400 x 460 mm

ZB: Fa Ziegler
Art-Nr.: 736.121
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Menge: 1,000 Stck

**03.04.0040 Tisch passend zur Vorposition**
Tisch passend zur Vorposition liefern, montieren und bodenverankernd aufstellen.
Notwendiges Fundament ist einzurechnen

Tisch NATURA mit Esche-Holzbelattung
Artikel 736.122
Tisch NATURA
mit Esche-Holzbelattung
Tischgestell aus Stahl, mit Querrohr Ø 26,9 mm. Tischauflage mit Holzbelattung. Holzlatten, wetterfest lasiert. Das Befestigungsmaterial ist im Lieferumfang enthalten. Anlieferung erfolgt zerlegt auf Palette, vormontiert.
Detailinformationen
Befestigungsart : zum Aufdübeln
Material Auflage : Holz
Befestigungsart : bodenverankernd zum einbetonieren
Oberfläche Auflage : behandelt
Holzart : Esche
Material Unterkonstruktion : Stahl
Oberfläche Unterkonstruktion : feuerverzinkt und pulverbeschichtet
B x T x H : 1714 x 800 x 750 mm.

ZB: Fa Ziegler
Art-Nr.: 736.122
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Menge: 1,000 cbm

**03.04.0050 Fahrradhaus liefern und montieren**
vorgerichtet für Profil(halb)zylinder (bauseits)
- 30/30 o. 30/10 mm Bekleidung zwischen dem Rahmen
inkl. Edelstahl - Dr ücker/Drückergarnitur
Liefern und aufstellen einer Fahrradeinhausung mit Überdachung
bestehend aus Modulbauweise
- Standartfelder mit Quadratlochung verzinkt
  Stahlblech pulverbeschichtet
- Rahmen und Module aus verzinktem
  Stahlblech pulverbeschichtet
- Schiebetürelement an der Längsseite
  Öffnungsmaß: 1.795 x 2.156 mm
  Schiebetür mit Drücker/Drückergarnitur und PZ Schloss
  vorgerichtet für Profil(halb)zylinder (bauseits)
  30/30 o. 30/10 mm Bekleidung zwischen dem Rahmen
  inkl. Edelstahl - Dr ücker/Drückergarnitur
  Hakenschloss mit Drücker
  Rohrrahmenschloss für Schiebetür
- inkl. der notwendigen Fundamente (Punkt)
- Farbton der Felder Ral 7019 anthrazit
- Pultdach: bestehend aus tragenden Stahl-Trapezprofilen.
  TRP 100-275 / 150-280, (nach stat. Erfordernissen)
  Dachoberseite: ähnlich RAL 9006 Weißaluminium
  Inklusive pulverbeschichter tragender Bauteile,
  sowie Titanzink-Regenrinne mit Fallrohr.

Außenabmessung ca.: 5,03m x 3,58
Systemhöhe nach Planung: OK FFB bis UK Pfette
  2,51m
Stützenlänge: Systemh öhe + 150 mm f ür bauseitige
Überpflasterung

Hersteller zB: Siebau.com

............................................................
(angebotenes Fabrikat)

.....................................................................................................
(Abmaße abweichend zur Ausschreibung durch alternativen Anbieter)
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Menge: 1,000 Stck

**03.04.0060 Fahrradständer Universal, verzinkt**
Fahrradständer Universal, verzinkt
für 15 Fahrräder
liefern und, dauerhaft befestigt  montieren
Menge: 1,000 Stck

#### Abschnitt 03.05 Vegetationsflächen und Pflanzarbeiten

**03.05.0010 Oberboden liefern u. verteilen**
Oberboden -belastungsfreier und kulturfähiger Mutterboden -,
frei von Steinen, Wurzeln, ausdauernden Unkräutern und sonstigen
Fremdstoffen liefern, andecken und dem Gelände niveaugerecht
angleichen bzw. verteilen. Mögliche Materialsetzung ist zu
berücksichtigen.Mindestdicke 0,30m
Nachweiß gemäß Lieferschein
Menge: 40,000 cbm

**03.05.0020 Feinplanum herstellen**
Herstellung eines Feinplanums für Rasenflächen, zulässige
Abweichungen < 5 cm von der Sollhöhe, Anschlüsse an Wege, Plätze
und sonstige Beläge 2 cm unter Belagfläche
Menge: 150,000 qm

**03.05.0030 Raseneinsaat**
Auf Rasenflächen Regelsaatgutmischung RSM 2.1 für Gebrauchsrasen,
25 g/qm und im Randbereich 40 g/qm ausbringen, anwalzen, ausreichend
nachpflegen und in den ersten 4 Wochen nach Einsaat wässern.
Menge: 150,000 qm

**03.05.0040 Fertigstellungspflege für Rasenflächen bis zum Erreichen des abnahmefähigen Zustandes nach DIN**
Fertigstellungspflege für Rasenflächen und Neupflanzung
en bis zum Erreichen des abnahmefähigen Zustandes nach
DIN
Mindestdauer 365 Tag nach Abnahme

In den neu angelegten Pflanzungen je nach Gehölzart nicht ausreichend durchtreibende Pflanzen
nachschneiden, abgestorbene, kranke
oder beschädigte Äste und Zweige
glatt abschneiden, Schnittgut
(außer bei Krankheiten) häckseln
und als Mulch aufbringen.
Bäume ggf. nachschneiden, Bindungen prüfen und ggf. erneuern. Gießränder nacharbeiten.
Nicht angewachsene Gehölze und Bäume
ausgraben, Löcher verfüllen, ggf.
Umpflanzungen vornehmen, um Lücken
zu füllen. Der Bauleitung ist Mitteilung zu machen, falls Bäume bis
zum Ende des auf die Pflanzung folgenden Junis keinen neuen Austrieb
auffweisen und bei flächendeckenden
Pflanzungen mehr als 5 % der Pflanzen nicht angegangen sind.

Nachlieferungen im Rahmen der Gewährleistung sind mit der Fachbauleitung
abzustimmen.

Wasser ist bauseits kostenfrei bereitzustellen

- wässern bei Bedarf unter Berücksichtigung der
  natürlichen Niederschläge
- Rasenschnitt
- Gehölzschnitt f. Neupflanzung
- Heckenschnitt
Menge: 150,000 qm

**03.05.0050 Amelanchier lamarckii LStr Ob 2 Tr Höhe 1,20-1,50**
*** Bedarfsposition ohne GB
Amelanchier lamarckii
Kupfer-Felsenbirne
LStr Ob
2 Tr Höhe 1,20-1,50m

Die Pflanzleistung beinhaltet folgende Teilleistungen:
Die fachgemäße Lieferung des einwandfreien Pflanzenmaterials zum Pflanzort,
sowie auch das Verpacken, der Transport, das Abladen, das Auspacken und das
Einschlagen bzw. Einpflanzen in hergestellter Pflanzgrube, Beseitigung verdrängten
Bodens, das Ausplanieren und Lockern der Pflanzfläche und das Herstellen eine
Mulcheinlage als Pflanzenschutz flächig am Pflanzenfuß.
Jede Neupflanzung ist ausreichend zu bewässern (Einschlämmen).
Die Bewässerung hat am Tag der Einpflanzung sofort zu erfolgen.
Die Wassermenge ist artentypisch gem. der gesetzten Pflanze entsprechend zu
bemessen. Nicht angewachsene Pflanzen sind kostenfrei durch den AN zu
ersetzen.
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Menge: 1,000 Stck

**03.05.0060 Schaffung einer Blumenwiese- Vorbereitung**
*** Bedarfsposition ohne GB
Bodenvorbereitung mit Fräse oder Kreiselegge
 Wurzeln, Steine und sonstige erdfremde Bestandteile sind abzulesen und abzufahren
 Flächen gleichmäßig andrücken und unter Berücksichtigung der Bodensetzung fein planieren
 Fachgerechte Ansaat einer Mischung aus gebietsheimischen Arten
 Aussaat in zwei gekreuzten Arbeitsgängen mit je der Hälfte der Saatgutmenge Saatgut nicht einarbeiten
 Flächen nach der Ansaat anwalzeng
Saatgut wird seperat ausgeschrieben
Menge: 1,000 m²

**03.05.0070 Aussat Blumenwiese 50/50**
*** Bedarfsposition ohne GB
Blumenwiese, Blumen 50% + Gräser 50% + beigefügte detaillierte Mischungszusammensetzung in % je Art
- Bei den Kräutern, Gräsern und Leguminosen dürfen ausschließlich Wildformen gesicherter,
gebietseigener Herkünfte Verwendung finden.
- Alle Wildblumen- und Gräserarten sollen aus dem Regionssraum  Ostdeutsches Hügelland stammen, um die innerartliche Vielfalt durch regionale Herkunft zu gewährleisten.
gebietsheimischen Saatgut
- Anzusäende Fläche in m²
- Reine Saatgutmenge: 4 g/m² (bei Bedarf: Schnellbegrüner 2 g/m² und Füllstoff auf  10 g/m²)
- Mindestanforderungen Wildpflanzensaatgut: technische Reinheit 80%, Keimfähigkeit 70%.
- Herkunftsnachweise sind auf Anfrage des Auftraggebers vor Vergabe des Auftrags zu  erbringen (Anbaubetrieb und Vermehrungsflächen können benannt werden).
- Die Lieferung als Einzelsaaten bleibt vorbehalten.
- Aussaat erfolgt erst nach Prüfung und Freigabe des Saatguts durch den Planer oder  Auftraggebers
- Nach Erteilung des Auftrags ist auf der Baustelle vor Ausbringung des Saatguts eine  Rückstellprobe zu ziehen.

Achillea millefolium- Schafgarbe
Anthemis tinctoria- Färber-Hundskamille
Camilina sativa - Leindotter
Campanula patella - Glockenblume
Carum carvi - Kümmel
Centaurea cyanus - Kornblume
Centaurea jacea - Wiesen-Flockenblume
Chrysanthemum segentum - Saat-Wucherblume
Cichorium intybus - Gemeine Wegwarte
Crepis biennis - Wiesen-Pippau
Dauncus carota - Wilde Möhre
Eichum vulgare - Gewöhnlicher Natternkopf
Galum verum - Echtes Labkraut
Hypericum perforated - Echtes Johanniskraut
Hypochoeris radicata - Gewöhnliches Ferkelkraut
Knautia arvensis - Acker-Witwenblume
Leontondon autumnalis - Herbst-Löwenzahn
Leucanthemum ircutianum - Maierwiesen-Margerite
Lotus corniculatus - Gewöhnlicher Hornklee
Malva moschata - (Indische Hibiscus-)Malve
Melitotus officinalis - Steinklee
Onobrychis viciifolia - Saat-Esparsette
Organum vulgare - Oregano
Papaver rhoeas - Klatschmohn
Pastinaca sativa - Pastinake
Plantago lanceolata - Spitzwegerich
Reseda lutea - Gelber Wau
Salvia pratensis - Wiesensalbei
Saponaria officinalis - Gewöhnliches Seifenkraut
Silene dioica - Rote Lichtnelke
Silene flos-cuculi - Kuckucks-Lichtnelke
Trifolium pratense - Wiesenklee
Verbascum nigrum - Schwarze Königskerze
Calendula officinalis
Fagopyrum esculentum - Echter Buchweizen
Linum grandiflorum - Roter Lein
Linum usitatissimum - Gemeiner Lein
Phacelia tanacelifolia - Rainfarn
Menge: 1,000 m²

**03.05.0080 Einfassung Bienewiese**
*** Bedarfsposition ohne GB
geschaffene Blumenwiese mittels eingeschlagenen holzschutztechnisch behandelten 75/75 H750mm Kantholzern abgerenzen Einfädeln eines Hanfseiles . Abstand der Hölter max. 1500mm Kalkulationseinheitauf 1,00m =0,75 Hölzer und 1,00m Hanfseil d=30mm
Menge: 1,000 lfm

**03.05.0090 Sommerflieder / Schmetterlingsstrauch 'Berries and Cream'**
Buddleja davidii 'Berries and Cream'
Höhe 40-80 cm

Die Pflanzleistung beinhaltet folgende Teilleistungen:
Die fachgemäße Lieferung des einwandfreien Pflanzenmaterials zum Pflanzort,
sowie auch das Verpacken, der Transport, das Abladen, das Auspacken und das
Einschlagen bzw. Einpflanzen in hergestellter Pflanzgrube, Beseitigung verdrängten
Bodens, das Ausplanieren und Lockern der Pflanzfläche und das Herstellen eine
Mulcheinlage als Pflanzenschutz flächig am Pflanzenfuß.
Jede Neupflanzung ist ausreichend zu bewässern (Einschlämmen).
Die Bewässerung hat am Tag der Einpflanzung sofort zu erfolgen.
Die Wassermenge ist artentypisch gem. der gesetzten Pflanze entsprechend zu
bemessen. Nicht angewachsene Pflanzen sind kostenfrei durch den AN zu
ersetzen.
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Menge: 1,000 Stck

**03.05.0100 Amerikanische Klettertrompete 'Stromboli'**
Campsis radicans 'Stromboli

Die Pflanzleistung beinhaltet folgende Teilleistungen:
Die fachgemäße Lieferung des einwandfreien Pflanzenmaterials zum Pflanzort,
sowie auch das Verpacken, der Transport, das Abladen, das Auspacken und das
Einschlagen bzw. Einpflanzen in hergestellter Pflanzgrube, Beseitigung verdrängten
Bodens, das Ausplanieren und Lockern der Pflanzfläche und das Herstellen eine
Mulcheinlage als Pflanzenschutz flächig am Pflanzenfuß.
Jede Neupflanzung ist ausreichend zu bewässern (Einschlämmen).
Die Bewässerung hat am Tag der Einpflanzung sofort zu erfolgen.
Die Wassermenge ist artentypisch gem. der gesetzten Pflanze entsprechend zu
bemessen. Nicht angewachsene Pflanzen sind kostenfrei durch den AN zu
ersetzen.
Plantzbereich . Fahrradhaus
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Menge: 1,000 Stck

**03.05.0110 Zulage Trockenrasen**
Zulage zur vor Position für die lieferung und einarbeitung und Ansaatpflege Trockenrasen
Hierbei
- Mehrkosten Rasensaat für Trockenrasen
- Boden muss während des Keimprozesses durchgehend feucht gehalten werden
- Keimzeit 3-6 Wochen
Keimgutzusammensetzung
60% Festuca arundinacea Debussy 1
10% Festuca ovina Nordic
10% Lolium perenne Paragon
10% Poa pratensis Brooklawn
10% Poa pratensis Panduro
Menge: 150,000 qm

#### Abschnitt 03.06 Stundenlohnarbeiten

**03.06.0010 Vorarbeiter**
*** Bedarfsposition ohne GB
Menge: 1,000 h

**03.06.0020 Facharbeiter**
*** Bedarfsposition ohne GB
Menge: 1,000 h

**03.06.0030 Helfer**
*** Bedarfsposition ohne GB
Menge: 1,000 h
